# Erweiterung Grundschule Am Grünen Kamp
Angebotsaufforderung (GAEB DA XML 3.3, DA83)
Projekt: P22-04
Währung: EUR
Erstellt mit: GXML Toolbox V3.3 R20220330, ORCA AVA 26 26.00.04, 07.09.2026

## 0.1 Angaben zur Baustelle
0.1 Angaben zur Baustelle
0.1.1 Lage der Baustelle, Umgebungsbedingungen, Zufahrtsmöglichkeiten und Beschaffenheit der Zufahrt sowie etwaige Einschränkungen bei ihrer Benutzung.
Die Adresse der Baustelle lautet Am Grünen Kamp 25 27749 Delmenhorst. Die Erschließung der Baustelle erfolgt über die Straße Am Grünen Kamp. Die Straße ist eine schmale Wohn- und Nebenstraße. Die Haupterschließung erfolgt über die zweispurige Cramerstraße in die Straße Am Grünen Kamp. Die Straße ist für den Verkehr in beide Richtungen nutzbar.

Die Arbeiten werden im laufenden Schulbetrieb ausgeführt. Einschränkungen, die durch diesen Sachverhalt entstehen, sind bei der Kalkulation zu berücksichtigen, siehe Pkt. 0.2.2.

0.1.2 Besondere Belastungen aus Immissionen sowie besondere klimatische oder betriebliche Bedingungen.

Wegen der Lage der Baustelle ist bei der Ausführung unbedingt zu berücksichtigen, dass durch die Arbeiten
jegliche Immissionen wie Staub, Gase und Gerüche, Lärm, Erschütterungen usw. auf das technisch
mögliche Mindestmaß beschränkt werden. Immissionsrichtwert für Lärm ist Tags (7 bis 20 Uhr) 60dB / nachts (20 bis 7 Uhr) 45dB, jeweils 50 cm vor dem geöffneten Fenster der benachbarten Gebäude gemessen! Die Sicherheit auf der Baustelle ist weitestmöglich zu fördern und jegliche von der Baustelle ausgehende Gefahren für Passanten und benachbarte Gebäude auszuschliessen. Darüber hinaus sind schulbetriebliche Interessen wie ungehinderter Zuwegung, Belichtung, Vermeidung von Verschmutzungen, von Erschütterungen und von Lärmbelästigung besondere Rücksicht einzuräumen.

0.1.3 Art und Lage der baulichen Anlagen, z.B. auch Anzahl und Höhe der Geschosse.

Bei dem Erweiterungsbau für die Grundschule Am Grünen Kamp handelt es sich um ein zweigeschossiges Schulgebäude mit Dachgeschoss als Technikzentrale. Im nördlichen Gebäudeteil befindet sich eine Einfeldhalle mit einer lichten Geschosshöhe von ca. 7,20m. Das Erdgeschoss weist eine lichte Raumhöhe von ca. 3,20m, das 1. Obergeschoss von ca. 3,00m und die Technik-/ Lüftungszentrale, die sich auf dem Dach des 1. Obergeschosses befindet, von ca. 3,35m auf.
Zur Verbesserung der Belichtung gibt es ein längliches Dachoberlicht, das als Lichtschacht bis ins Erdgeschoss hinunter reicht. Es gibt eine begehbare Dachfläche, die begrünt und mit einer Photovoltaik-Anlage ausgestattet wird.
Der Neubau passt sich an die vorhandene Bebauungsstruktur an. Er setzt sich aus zwei rechteckigen Gebäudeteilen zusammen. Die Äußeren Abmessungen der zusammenhängenden Gebäudeteile (Breite x Tiefe) liegen bei ca. 29,33m x 28,74m und ca. 42,79m x 15,50m. Die Fassade wird mit Verblendmauerwerk gestaltet.
Im Erdgeschoss liegt ein großer Speiseraum, eine Schulbücherei sowie eine Sporthalle mit Umkleiden und Geräteraum. Der Sporthallenbereich und der Speiseraum haben jeweils einen eigenen Zugang nach außen. Das 1. Obergeschoss enthält eine Lernlandschaft, Unterrichtsräume und Lehrerräume. Im 2.Obergeschoss werden die Lüftungsgeräte untergebracht.

0.1.6 Art, Lage, Maße und Nutzbarkeit von Transporteinrichtungen und Transportwegen, z.B. Montageöffnungen.
Es wird ein Aussenaufzug am Gerüst für die Ausbaugewerke bereitgestellt. Die Gerüststellung erfolgt schrittweise, dem Baufortschritt entsprechend. Kräne und Hebefahrzeuge für eigene Arbeiten sind Sache des AN und in die Einheitspreise mit einzukalkulieren.

0.1.7 Lage, Art, Anschlusswert und Bedingungen für das Überlassen von Anschlüssen für Wasser, Energie und Abwasser.
Baustrom und Bauwasser werden dem AN kostenlos zur Verfügung gestellt. Der Transport der Medien von dem Anschluss zu den eigentlichen Verwendungsstellen muss der Auftragnehmer als Nebenleistung in seine Preise einkalkulieren.

0.1.8 Lage und Ausmaß der dem Auftragnehmer für die Ausführung seiner Leistungen zur Benutzung oder Mitbenutzung überlassenen Flächen und Räume.
Die Lagerflächen und die Aufstellflächen für die Container innerhalb der Baustelle sind dem Baustelleneinrichtungsplan zu entnehmen und mit der Bauleitung abzustimmen. Die Ausstattung mit Containern für Aufenthalt und Büronutzung (z.B. Polier oder Baubesprechungen) sowie die Versorgung mit notwendigen Medien sind Sache des Auftragnehmers. Die Container müssen geordnet und entsprechend dem Baustelleneinrichtungsplan auf dem Grundstück aufgestellt werden. Änderungen sind im Vorfeld von der Bauleitung genehmigen zu lassen.

0.1.14 Art und Umfang des Schutzes von Bäumen, Pflanzenbeständen, Vegetationsflächen, Verkehrsflächen, Bauteilen, Bauwerken, Grenzsteinen und dergleichen im Bereich der Baustelle.
Der Schutz der vorhandenen Bäume wurde im Rahmen einer Begehung mit der Stadt festgelegt und entsprechende Ergebnisse im LV berücksichtigt.

0.1.18 Bestätigung, dass die im jeweiligen Bundesland geltenden Anforderungen zu Erkundungs- und gegebenenfalls Räumungsmaßnahmen hinsichtlich Kampfmitteln erfüllt wurden.
Bei den Arbeiten auf dem Gelände, speziell bei den Erdarbeiten sowie den Arbeiten zur Gründung wird kein Kampfmittelräumdienst zugegen sein, um die Arbeiten überwachen. Sondierungen sind abgeschlossen und es besteht hierzu kein Handlungsbedarf.

0.1.19 Gemäß der Baustellenverordnung getroffene Maßnahmen.
Der Auftraggeber hat für das Bauvorhaben einen Arbeits- und Gesundheitsschutzkoordinator eingesetzt, der die Einhaltung der Sicherheits- und Gesundheitsvorschriften überwacht.

## 0.2 Angaben zur Ausführung
0.2 Angaben zur Ausführung
0.2.1 Vorgesehene Arbeitsabschnitte, Arbeitsunterbrechungen und Arbeitsbeschränkungen nach Art, Ort und Zeit sowie Abhängigkeit von Leistungen anderer.
Arbeitsunterbrechungen/ -beschränkungen nach Art, Ort und Zeit. Zur Überwachung des Baufortschritts hat der Auftraggeber einen detaillierten Bauzeitenplan ausgearbeitet. Wesentliche Termine werden dabei als Vertragsfristen festgeschrieben.

0.2.2 Besondere Erschwernisse während der Ausführung, z. B. Arbeiten in Räumen, in denen der Betrieb weiterläuft, Arbeiten im Bereich von Verkehrswegen oder bei außergewöhnlichen äußeren Einflüssen.
Die Arbeiten werden im laufenden Schulbetrieb ausgeführt. Einschränkungen durch diesen Sachverhalt sind bei der Kalkulation zu berücksichtigen. Es ist sicherzustellen, dass Schulnutzer nicht versehentlich in den Baustellenbereich geraten können. Wird vom AN der Bauzaun geöffnet, sind geeignete Maßnahmen zu ergreifen, dass Unbeteiligte nicht in den Baustellenbereich gelangen.

Während der nachfolgenden Schulunterrichtszeiten sind lärmintensive Arbeiten, wie Abbrechen, Stemmen,
Bohren usw. nach Möglichkeit zu vermeiden. Die Anlieferung oder Abfuhr von Baumaterial hat außerhalb der
Pausenzeiten, außerdem nicht zu Schulende oder Schulbeginn zu erfolgen. Diese Zeiten sind bei allen Arbeiten einzukalkulieren.
Anlieferungen dürfen generell nur mit Einweisung erfolgen.
Alle Arbeiten im Außenbereich sowie alle Arbeiten in den Pausenzeiten sind mit besonderer Wachsamkeit auszuführen. Auf den Betrieb der Grundschule Am Grünen Kamp sowie auf den Betrieb der nahe gelegenen Tagesgruppe Am Grünen Kamp ist besondere Rücksicht zu nehmen.

Unterrichtszeiten Grundschule (teilgebundene Ganztagsschule) Mo-Fr:
Schulbeginn ist um 07:45 Uhr.

07:45 Uhr bis 09:45 Uhr Unterricht
09:45 Uhr bis 10:15 Uhr Pause
10:15 Uhr bis 11:45 Uhr Unterricht
11:45 Uhr bis 12:45/13:30 Uhr Pause
13:30 Uhr bis 15:45 Uhr Unterricht
Am Nachmittag (ab 14:15 Uhr bzw. 15:00 Uhr) finden ggf. kurze Wechselpausen und AG Pausen statt.

Schulschluss ist in der Regel um 15:45 Uhr

Betreuungszeiten Tagesgruppe (gegenüberliegende Straßenseite) Mo-Fr:
12:00 Uhr bis 17:00 Uhr

Weiter ist, je nach Baustellenfortschritt, mit Arbeitsunterbrechungen und mehreren Anfahrten zu rechnen. Dieser Umstand ist in die Einheitspreise mit einzukalkulieren. Erneute Anfahrten und Arbeitsunterbrechungen, die aus einem normalen Baustellenablauf resultieren, werden nicht gesondert vergütet. Bei gestörtem Bauablauf besteht ein Anspruch auf Vergütung erneuter Anfahrten und Bauzeitverlängerung nur, wenn dieser vor Ausführung der betreffenden Arbeiten angemeldet und vom AG bestätigt wurde. Nachträgliche Forderungen werden nicht akzeptiert.

0.2.3 Besondere Anforderungen für Arbeiten in kontaminierten Bereichen, gegebenenfalls besondere Anordnungen für Schutz- und Sicherheitsmaßnahmen.
Der Auftraggeber übernimmt keine Durchführung erforderlicher Maßnahmen gemäß Pkt.01.1.1 Angaben zur Baustelle. Schutz- und Sicherheitsmaßnahmen durch vom AN erwirkte verkehrsrechtliche Genehmigungen liegen in der Verantwortung des AN.

0.2.4 Mitbenutzung fremder Gerüste, Hebezeuge, Aufzüge, Aufenthalts- und Lagerräume, Einrichtungen und dergleichen durch den Auftragnehmer.
Das Gerüst steht zur Mitbenutzung über den Zeitraum der Maßnahme zur Verfügung.
Kräne, Hebefahrzeuge und ähnliches für eigene Arbeiten sind Sache des AN und in die Einheitspreise mit einzukalkulieren.

## 0.3 Einzelangaben zu Neben- und Besonderen Leistungen
Inhaltsverzeichnis:
1. Ergänzungen zur Baustelle
2. Zusätzliche Kalkulationsgrundlagen
3. Pläne / Gutachten
4. Sonstiges

1. Ergänzungen zur Baustelle
1.1 Bauablaufplan / Personaleinsatz
Der AN hat zur Bauvorbesprechung einen eigenen Bauablaufplan vorzulegen, der mit den vorgesehenen Kapazitäten (Personal, Gerätschaften) unterlegt ist. Die Kolonnenstärken müssen dabei sowohl mit den kalkulierten Leistungsansätzen als auch mit den vorgegebenen Bauzeiten des beiliegenden Bauzeitenplans korrespondieren. Es muss plausibel werden, dass der AN mit den ihm zur Verfügung stehenden Mitteln die Bauzeit einhält. 10 Tage vor Arbeitsbeginn sind unaufgefordert jeweils der deutschsprachige Bauleiter und Stellvertreter für das Bauvorhaben zu benennen ggf. auch für den anzumeldenden Nachunternehmer. Ebenfalls 10 Tage vor Arbeitsbeginn sind ggf. erforderliche Vorsorgeuntersuchungen und Nachweise der Sach- und Fachkunde des Personals sowie falls erforderlich ein Geräteeinsatzplan inkl. Prüfzeugnissen vorzulegen.

1.2 Bautagesberichte
Für jeden Arbeitstag ist ein Bericht zu erstellen. In den von der ausführenden Firma zu führenden Berichten sind mind. folgende Angaben zu tätigen: Witterung, Temperatur, Anzahl der Arbeitskräfte, Einsatz von Großgeräten, Zu- und Abgang von Hauptbaustoffen, Baufortschritt, Unterbrechung oder Behinderung der Arbeiten, Ausführungsort der Arbeiten (z.B. Raumnummer). Bautagesberichte sind täglich der Bauleitung zur Verfügung zu stellen, ein Anspruch auf Gegenzeichnung besteht nicht.

1.3 Bauschild / Werbung
Der Bauherr erstellt ein Bauschild. Der Auftragnehmer hat nicht das Recht, eigene Werbeschilder anzubringen bzw. aufzustellen.

1.5 Witterung
Grundsätzlich gelten die Verarbeitsrichtlininen der Produkthersteller sowie deren Einbaurichtlinien. Abhängig hiervon kann es aufgrund von Witterungsumständen zu Einschränkungen und Verzögerungen im Bauablauf kommen, die, sofern der AN nachweislich nicht andere Arbeiten vorziehen oder seinen Personaleinsatz verstärken kann, zu einer Fristverlängerung führen können. Eventuelle Verzögerungen sind der Bauleitung unverzüglich mitzuteilen. Bei fehlender Mitwirkung entfällt der Anspruch auf eine Fristverlängerung. In §6 VOB/B wird definiert, ab wann eine Behinderung durch die Witterungsverhältnisse vorliegt.

1.8 Baubesprechungen
 Der AN verpflichtet sich mit Angebotsabgabe zur Teilnahme an den wöchentlich stattfindenden
 Baubesprechungen. Die Baubesprechungen beginnen zum angegebenen Termin. Eine Vergütung der
 Teilnahme erfolgt nicht. Das Ergebnis der Gespräche wird von der Objektüberwachung in Protokollen
 festgehalten. Einsprüche sind spätestens in der nachfolgenden Sitzung geltend zu machen.

1.11 Baustellensicherung und Unfallschutz
Da ein Bauzaun gestellt wird ist darauf zu achten, dass die Baustelle bei Betreten und Verlassen
ordnungsgemäß geschlossen und gesichert wird, um Unbefugten den Zutritt zu verwehren und
Unfallgefahren abzuwehren. Der Auftragnehmer hat selbständig für die Einhaltung der
Unfallschutzvorschriften durch seine Mitarbeiter zu sorgen. Zu beachten sind insbesondere die
Unfallverhütungsvorschriften, bauberufsgenossenschaftlichen Vorschriften, Gerüstverordnung, Vorschriften
der Aufsichtsbehörden, baurechtliche Bestimmungen, Feuer-, Gewerbe-, Verkehrs und
Gesundheitspolizeiverordnungen, örtliche Vorschriften, Vorschriften des Bau und Nachbarschaftsrechts,
technische Bedingungen der Strom-, Gas und Wasserlieferwerke.

2. Zusätzliche Kalkulationsgrundlagen
2.1 Urkalkulation
Der AN hat auf Verlangen des Auftraggebers die Preisermittlung (Urkalkulation) in einem verschlossenen Umschlag zur Aufbewahrung zu übergeben. Dies gilt auch für Nachunternehmerleistungen.

2.2 Nachträge
Die Erstellung von ggf. erforderlichen Nachtragsangeboten inkl. Verfassen der dazugehörigen Leistungstexte erfolgt durch den Auftragnehmer. Der Mehraufwand für diese Leistung wird nicht gesondert vergütet.

3. Pläne / Gutachten
3.1 Werkpläne
Der Auftragnehmer hat die ggf. von ihm anzufertigenden Werkpläne unaufgefordert so rechtzeitig dem Architekten zur Prüfung vorzulegen, dass durch erforderliche Änderungen zur Freigabe, deren Überarbeitung und abschließende Freigabe innerhalb einer angemessenen Frist keine Verzögerungen bei der Ausführung entstehen können. Fehlende Vorleistungen zur Erstellung der Werkpläne sind rechtzeitig anzumelden.

3.2 Gutachten
Relevante Gutachten werden dem LV als Anlage hinzugefügt und sind für die Kalkulation und Ausführung zu berücksichtigen.

3.3 Planversand
Auszuhändigende Pläne: Die Vergabe der Pläne erfolgt ausschließlich in digitaler Form über eine Internetplattform. Die Einheitspreise des LVs sind derart zu kalkulieren, dass die Kosten, die dem AN für das eigenständige Plotten bzw. Vervielfältigen der Pläne entstehen, durch das Angebot abgedeckt sind. Der AN hat dafür zu sorgen, dass die Pläne rechtzeitig auf der Baustelle jeweils in der aktuellsten Fassung vorliegen.

4. Sonstiges
4.1 Baubesprechungen
Die Baubesprechungen sind ab zwei Wochen vor und bis zwei Wochen nach der im Bauzeitenplan und allen danach angepassten Bauzeitenplänen angegebenen Ausführungszeiträume verpflichtend wöchentlich durch den deutschsprachigen Bauleiter oder seinen deutschsprachigen Stellvertreter wahrzunehmen.

## ZTV Tischlerarbeiten
Tischlerarbeiten  DIN 18 355

Zusätzliche Technische Vertragsbedingungen zur VOB/C
ATV

Für die Ausführung und Abrechnung der ausgeschriebenen Leistungen gelten die VOB und ATV, technische Merkblätter, Verarbeitungsrichtlinien und Werksvorschriften sowie die einschlägigen DIN-Normen in der zum Zeitpunkt der Ausführung jeweils gültigen Fassung.

1. Allgemeine Vorbemerkungen

1.1 Ausschreibung

Grundlage des Angebotes sind die Planungsunterlagen und das Leistungsverzeichnis der Architekten. Etwaige Unklarheiten sind vor Abgabe des Angebotes mit der ausschreibenden Stelle zu klären.

1.1.1 Art der Leistung
Gegenstand dieser Ausschreibung sind die Herstellung, Lieferung und Montage von diversen Einrichtungs-, Einbau- und Ausbaugegenständen. Art und Umfang der zu liefernden Bauteile werden nachfolgend beschrieben. Grundlage für das Angebot sind neben Punkt 1.1 die Allgemeinen Technischen Vorbemerkungen -ATV- (VOB/C) in der jeweils gültigen Fassung.
Alle DIN-Vorschriften, VDI-Vorschriften, Verarbeitungsvorschriften der Hersteller und die Vorschriften der RAL-Gütegemeinschaft gelten für die ausgeschriebenen Gewerke als vereinbart, sofern im Leistungsverzeichnis keine davonabweichenden Forderungen gestellt werden.

1.1.2 Planunterlagen
Das Leistungsverzeichnis und die beigefügten Planunterlagen erläutern das geforderte Konstruktionsprinzip. Die technischen Anforderungen des Leistungsverzeichnisses sowie die formale Gestaltung sind verbindlich. Diese Anforderungen stellen qualitative Mindestanforderungen dar. Sie sind für sämtliche Angebote verbindlich. Die konstruktive Detailausführung ist dem Bieter unter Verwendung eigener Erfahrung und der betriebseigenen Verfahrensweise freigestellt, jedoch sind vorgegebene äußere Abmessungen unbedingt einzuhalten.

1.1.3 Muster/Asuführung der Oberflächen
Zum Startgespräche und vor Ausführungsbeginn sind folgende Muster DIN A4 vorzulegen.

HPL-Beschichtung 0,8mm hochwertige Textur mit Antifinger-Printbeschichtung und hoher Stoß- und Kratzfestigkeit gemäß der nachfolgenden Pos. in 10 Standard Fabtönen nach Wahl des AG.

2 Fertigungsunterlagen

2.1 Fertigungszeichnungen
Die vom Auftraggeber zur Verfügung gestellten Planungsunterlagen für die Gestaltung gelten als verbindlich. Spätestens 2 Wochen nach Auftragserteilung und Klarstellung aller technischen Einzelheiten sind vom Auftragnehmer Detailzeichnungen von allen auszuführenden Positionen vorzulegen. Alle Positionen sind vor Fertigungsbeginn einschl. der Bauanschlüsse zu detaillieren und der Bauleitung zur Freigabe vorzulegen.
Die Detailzeichnungen müssen so ausführlich erstellt werden, dass sich Bauleiter und Planer eine Gesamtübersicht über Leistung und Ausführung verschaffen können. In diesen Übersichtszeichnungen sind die dazugehörigen Detailpunkte übersichtlich zu kennzeichnen. Ebenso muss aus den Übersichtszeichnungen die Vermaßung der Elemente zu entnehmen sein.
Mit der Fertigung darf erst begonnen werden, wenn die vom Auftragnehmer vorgelegten Detailzeichnungen vom Architekten mit Genehmigungsvermerk für die Ausführung freigegeben sind.

2.2 Muster und Modelle
Alle vom Auftraggeber bzw. vom Architekten vor und nach Auftragserteilung geforderten Muster und Modelle wie Musterprofile, Musterbleche, Holz- und Anstrichproben, Proben der Farbbeschichtung, Eloxalproben, Beschlagmuster usw. sind vom Bieter bzw. Auftragnehmer kostenlos zur Verfügung zu stellen.
Grundsätzliche sind sämtliche Oberflächen, Griffe usw. rechtzeitig vor Bestellung mit dem AG zu bemustern.

2.3 Maße
Vor Beginn der Arbeiten sind sämtliche für die Ausführung der Arbeiten erforderlichen Vermessungsarbeiten vom Auftragnehmer verantwortlich auszuführen. Liegen Maßtoleranzen über den Vorgaben der Toleranznormen, ist unverzüglich die Bauleitung zu informieren. Auf die Prüfungs- und Hinweispflicht gemäß VOB/B, 4, Ziffer 3, wird ausdrücklich hingewiesen.

2.4 Leistungsumfang
Anzubieten sind die im Leistungsverzeichnis erfassten Leistungen. Mit den Einheitspreisen des Angebotes sind alle Leistungen abgegolten, die für eine gebrauchsfertige Herstellung einschl. aller dazugehörigen Stoffe und Bauteile sowie für die Lieferung an die Baustelle, das Abladen und die Montage einschl. aller Abdichtungen erforderlich sind. Stoffe und Bauteile, die der Auftragnehmer zu liefern und einzubauen hat, die also in das Bauwerk eingehen, müssen ungebraucht sein.

2.5  Entsorgung
Alle Abfälle sind unter dem Gesichtspunkt des Umweltschutzes zu entsorgen. Das Entsorgen von Abfall aus dem Bereich des Auftragnehmers und von nicht schadstoffbelasteten Abfall bis 1 cbm aus dem Bereich des Auftraggebers ist Nebenleistung.

## Vorbemerkungen Teeküche
Grundsätzliche sind sämtliche Oberflächen, Griffe, Spültischbatterien, Leuchten usw. rechtzeitig vor Bestellung mit dem AG zu bemustern.

Der Leistungsbeschreibung liegen Grundriss- und Ansichtszeichnungen zur Übersicht bei. Sämtliche Angaben aus den anliegenden Zeichnungen sind in die Einheitspreise einzukalkulieren.

Alle sichtbaren Flächen mit HPL - Beschichtung HPL 0,8 mm, HPL- Dekor nach Wahl des AG, Kanten mit ABS Umleimer im Farbton des HPL-Dekor‘s. Farbton wird nach Bemusterung durch den AG festgelegt.

Ausschnitte für 6 Steckdosen / Lichtschalter sind in den EP einzukalkulieren, ebenso der saubere Übergang zu horizontalen Flächen.

Die nachfolgenden Preisabfragen verstehen sich einschl. Werkplanung, Produktion, Lieferung, Montage als fertige Leistung der kompletten Kücheneinheiten zur Inbetriebnahme, einschl. aller Anschlüsse und sämtlicher Anarbeitungen an angrenzende Bauteile. Die Kücheneinrichtungen sind mit allem Kleinmaterial zu liefern und mit allen Anpassungen einzubauen (inkl. Wandabschlußprofil).

Die Küchennormen DIN 18022 und 68901 sind die maßgebliche Grundlage für Konstruktion und Anfertigung der Küchenmöbel.

Abmessungen:
- Unterschränke inkl. Platte 900 mm hoch, 600 mm tief
- Hängeschränke 1400 mm hoch, 300 mm tief, Oberkante 2900 mm über OKFF
- Arbeitsplattentiefe 600 mm
- Sockel 90 mm hoch
- Rückwand aus wasserfester Platte HPL beschichtet, in Standard Farbton nach Wahl des AG

Systembeschreibung

Ausführung:

Fronten und sichtbare Korpusseiten, Blenden:
- Fronten mit HPL-Beschichtung 0,8 mm, HPL- Dekor nach Wahl des AG,
- ABS Dickkanten im Farbton des HPL-Dekor`s, umlaufend, Kantenradius 1 mm
- Frontplatten Dicke 19 mm
- Griffe aus Edelstahl an allen Unter,- Oberschränken und Schubkästen., nach Wahl des AG
- Türdämpfer für geräuscharmes Anschlagen der Türen sind vorzusehen.

Innere Korpusseiten, Einlegeböden:
- Schrankkorpus allseitig mit Melaminharz-Beschichtung, Farbton nach Wahl des AG
- Alle Kanten aus ABS Dickkanten (sichtbar), feuchtigkeitsbeständig, in Farbton der Beschichtung
- 3-schichtige Feinspanplatten, Emmissionsklasse E1, mind. Dicke 16 mm
- Alle Korpusecken mehrfach verdübelt und verleimt.
- Einlegeböden wie vor, jedoch mind. Dicke 19 mm, Bodenträger aus Vollmetall 8 mm und mit Sicherung gegen verrutschen. Lochrasterbohrung im 32 mm Abstand.
- Alle nichtsichtbaren Kanten sind mit Anleimern gegen Feuchtigkeit zu schützen.
- Spülen-Unterschrank mit Schutzwanne, als Schutz vor Feuchtigkeit und undichten Abfluss.
- Ggf. erforderliche Verstärkungen zur
Befestigung der Oberschränke sind in den Einheitspreis mit einzukalkulieren
Justierung vom Korpusinnenraum. Tragkaft je Aufhänger mind. 75 kg.
- Die Hängeschrank-Unterböden sind ebenfalls im jeweiligen Korpusfarbton zu fertigen.

Korpusrückwände:
- verdeckte Rückseiten von Schränken
- umlaufend in den Korpus eingenutet und verleimt
- 3-schichtige Feinspanplatten, Emmissionsklasse E1, mind. Dicke 8 mm
- Oberfläche wie Korpus, Farbton nach Wahl des AG
- Die Rückwand des Spülenschrank mit Aussparung
für Kleinboiler (Bauseits), genaue Abmessungen gem.
Angabe Bauleitung.

Arbeitsplatte:
- 3-schichtige Feinspanplatten, Emmissionsklasse E1, Dicke ca. 38 mm,
- Oberfläche HPL-Beschichtung 0,8 mm, Oberfläche nach Wahl des AG
- Kanten u. Seiten aus ABS Dickkanten Farbton wie Oberfläche

Küchenrückwand statt Fliesenspiegel:
- Wasserfeste Platte HPL beschichtet, mit Aussparung bis zu 6 Steckdosen. Die genaue Verortung ist den Plänen zu entnehmen. Farbon nach Wahl des AG

Beschläge:
- Robuste Schnellmontagescharniere mit Zuhalteautomatik und Abdeckkappe.
- Für hohe Beanspruchungen geeignet mit einer Zuglast von mind. 40 N (4Kg)
- Ganzmetall
- 3-dimensional verstellbar
- Öffnungswinkel 110°

Schubkästen
- Doppelwandige Metallzargenschubkästen als Vollauszug mit einer verdeckten  Synchon-Laufwagenführung,
- gedämpfter Selbsteinzug
- Boden aus 3-schichtige Feinspanplatten, Emmissionsklasse E1, mind. Dicke 16 mm
- Belastbarkeit bei einer Breite bis 60 cm mind. 30 kg
  und mind. 50 kg bei einer Breite größer 60 cm
- Einbauspüle eckig, Abmessungen gem. Anlage-Zeichnungen Edelstahl Durchmesser ca. 40 cm, seidenmatt, incl. Raumsparrohr, Korbventil und Stöpzel, reversibel, incl. einem Überlauf in der Tropffläche, Ausschnittmaß gem Anlage, einschl. Abfluß mit Siphon liefern und an den bauseitigen Abfluß DN 50 montieren, inkl. Geschirrablage
Das liefern und der Einbau der Wasserarmaturen ist mit einzukalkulieren. Wasserarmatur aus Chrom als Einhebelmischarmatur, 360 Grad schwenkbar, mit Rundbogenauslauf

- Mülleimer im Spülunterschrank als Trennsystem/ Mehrweg mit automatischen Auszug

- Griff an allen Unter,- Oberschränken und Schubkästen aus Edelstahl Oberfläche gebürstet

Anforderungen Geschirrspüler:
- Der Geschirrspüler soll eine Besteckschublade aufweisen
- Im unteren Korb soll eine Einteilung für Teller vorgesehen werden
- Ein 70 Grad Celsius Programm soll vorhanden sein
- Bedienung in der Klappe
- Kontrollleuchte mit Laufzeitanzeige auf dem Boden
- Einbaugerät mit Holzfront/ HPL-Beschichtung Farbton nach Wahl des AG

Anforderungen Kühlschrank:
- Insbesondere soll auf die Türanschläge geachtet werden oder es sollen Geräte ausgesucht werden, bei dem der Anschlag gewechselt werden kann

## 3456 Innere Tischlerarbeiten

### Titel 00 Allgemein

**00.1 Anfertigen der Werkstattzeichnungen**
*** Pauschalposition
Fertigen der prüffähigen Werkstattzeichnungen für sämtliche nachfolgend beschriebenen Konstruktionen, als Detailzeichnungen als PDF und DWG zur digitalen Vorlage beim Auftraggeber bzw. Architekten.
Menge: 1,000 psch

**00.2 Muster Fensterbank**
Die Fensterbänke sind in trittfester Ausführung bis 120kg zu montieren. Hierzu soll im Vorfeld ein 1 m breites Muster inkl. der notwendigen UK gemäß der Pos. "Innenfensterbank B 38cm" erstellt und montiert werden. Erst nach Freigabe dieses Musters durch den AG und die Bauleitung darf mit der Fertigung der verbleibenden Fensterbänke begonnen werden
Menge: 1,000 St

### Titel 01 Garderoben

*Hinweis: Garderoben*
In den folgen Positionen werden sieben Garderobensysteme beschrieben.
Die Garderoben sind in ihren Abmessungen unterschiedlich und stehen vor massiven Sichtbetonwänden bzw. frei im Flur.

Grundlage für die Kalkulation sind die anliegenden Detailzeichnungen 06.06.2.4.1

Die Maße sind zuvor vor Ort zu prüfen und in die Werkplanung mit aufzunehmen.
Einbauort : Flur 1 im Erdgeschoss

Angebotenes Fabrikat/Typ für beidseitige HPL-Beschichtung
Standard Farbton: ähnlich RAL 6034, matt
Farbton wird noch final in der Bemusterung durch den AG festgelegt.

'.......................................'
(vom Bieter einzutragen)

Angebotenes Fabrikat/Typ für HPL-Beschichtung
Standard Farbton: ähnlich RAL 2105020, matt
Farbton wird noch final in der Bemusterung durch den AG festgelegt.

'.........................................'
(vom Bieter einzutragen)

Angebotenes Fabrikat/Typ für feuchtigkeitsbeständige Umleimer
Standard Farbton: ähnlich RAL 6034
Farbton wird noch final in der Bemusterung durch den AG festgelegt.

'.........................................'
(vom Bieter einzutragen)

Angebotenes Fabrikat/Typ für feuchtigkeitsbeständige  Umleimer
Standard Farbton: ähnlich RAL 2105020
Farbton wird noch final in der Bemusterung durch den AG festgelegt.

'.........................................'
(vom Bieter einzutragen)

Angebotenes Fabrikat/Typ für Beschichtung der Garderobenstäbe
Standard Farbton: ähnlich RAL 6034, matt
Farbton wird noch final in der Bemusterung durch den AG festgelegt.

'.......................................'
(vom Bieter einzutragen)

Angebotenes Fabrikat/Typ für Beschichtung der Garderobenstäbe
Standard Farbton: ähnlich RAL 2105020, matt
Farbton wird noch final in der Bemusterung durch den AG festgelegt.

'.........................................'
(vom Bieter einzutragen)

**01.1 Garderobe 3 Einheiten Korpus mit Garderobenstäben**
*** Pauschalposition
Herstellung, Lieferung  und Montage linearer Garderoben im Erdgeschoss, Flur 1 0.25.
Inkl. aller benötigten Befestigungsmaterialien.

Garderobe bestehend aus

1 x Modul aus 3 Garderobeneinheiten

= 3 Garderobeneinheiten gesamt

Anzahl Garderobenstäbe h = 60cm : 1
Anzahl Garderobenstäbe h = 70cm : 1
Anzahl Garderobenstäbe h = 80cm : 1

2 x Ausführung einer Abschlusseinheit mit Gehrungsstoß

Ort: Flur 1 0.25. An Wand zu 0.17 WC Divers

Gesamtlänge Garderobe ca. 0,71m

Gemäß anliegender Zeichnung 06.06.2.4.1

Ausführung Garderoben:

Korpus bestehend aus:
Umlaufend Bodenplatte, Seitenplatten, Deckelplatte

Material: aus 20 mm Spanholzplatte

Beschichtung: beidseitig HPL-Beschichtung  Farbton:  Ähnlich RAL 6034 und RAL 2105020,  matt, Farbgebung siehe Zeichnung
 Standard Farbton wird noch final in  der Bemusterung durch den AG  festgelegt.
Stirnseiten raumseitig: feuchtigkeitsbeständiger Umleimer
 Ähnlich RAL 6034 und RAL 2105020,  matt, Farbgebung siehe Zeichnung,  angepasst an Beschichtungsfarbe
 Standard Farbton wird noch final in  der Bemusterung durch den AG  festgelegt.
Kanten: alle Kanten & Stöße sind stumpf  zusammenzufügen, nicht sichtbare  Verschraubung/ Verbindung.
 Kantenausbildung gerundet > 2mm
Unterer Abschluss: Ausstattung der Bodenplatte mit  höhenverstellbarem Wischsockel  h=50mm für Nassreinigung

Einzellängen: ca. 710 bis 1400 mm (s. Zeichnung  06.06.2.4.1)
Tiefe: ca. 400 mm
Höhe: ca. 400mm

Befestigung: Das Mobiliar ist nicht sichtbar im  Estrich zu verankern.

Die Deckelplatte wird als Sitzfläche genutzt.

Vollflächige Rückwand bestehend aus:

Material: aus 20 mm Spanholzplatte

Beschichtung: beidseitig HPL-Beschichtung

Farbton:  Ähnlich RAL 6034 und RAL 2105020,  matt, Farbgebung siehe Zeichnung
 Standard Farbton wird noch final in  der Bemusterung durch den AG  festgelegt.

Abmessung: einteilig h x l
 ca. 400 x 710 bis 1400 mm

Unterteilung vertikal in Garderobenplätze,
Unterteilung horizontal für Schuhe/Taschen bestehend aus:

Material: aus 20 mm Spanholzplatte

Beschichtung: beidseitig HPL-Beschichtung

Farbton:  Ähnlich RAL 6034 und RAL 2105020,  matt, Farbgebung siehe Zeichnung
 Standard Farbton wird noch final in  der Bemusterung durch den AG  festgelegt.
Stirnseiten raumseitig: feuchtigkeitsbeständiger Umleimer
 Ähnlich RAL 6034 und RAL 2105020,  matt, Farbgebung siehe Zeichnung,  angepasst an Beschichtungsfarbe
 Standard Farbton wird noch final in  der Bemusterung durch den AG  festgelegt.

Maße Fächer innen:  Breite: ca. 210 mm
 Tiefe: ca. 380 mm

 Höhe 1 ca.135 mm/
 Höhe 2 ca. 200 mm

Anzahl Fächer: 2 St./ Garderobenplatz

Für jeden Garderobenplatz ist ein Garderobenstab zu montieren. Die Garderobenstäbe sind in 3 verschiedenen Längen herzustellen: Positionierung derGarderobenstäbe siehe Zeichnung 06.06.2.4.1.

Garderobenstäbe:

Material: aus Hartholz, z.B, Buche, D = 40mm
 inkl. eingelassene Stahlseele gemäß  Zeichnung 06.06.2.4.1, abgerundeter  Abschluss oben
Befestigung: In Korpus verankert, mit Stahleinlage
Beschichtung: Beschichtung stoß- und kratzfest,  abriebsicher
Farbton:  Ähnlich RAL 6034 und RAL 2105020,  matt, Farbgebung siehe Zeichnung
 Standard Farbton wird noch final in  der Bemusterung durch den AG  festgelegt.

Höhe:  ca. 600/700/800 mm siehe Zeichnung  06.06.2.4.1
Anzahl Stäbe:  1 St./ Garderobenplatz

HPL-Beschichtung pflegeleicht, hohe Kratzfestigkeit, für stark beanspruchte Flächen geeignet.

Ausführung der Garderoben inklusive der Garderobenstäbe mit erhöhter Anforderung an Stabilität und Vandalismusschutz
Menge: 1,000 psch

**01.2 Garderobe 5 Einheiten Korpus mit Garderobenstäben**
*** Pauschalposition
Herstellung, Lieferung  und Montage linearer Garderoben im Erdgeschoss, Flur 1 0.25.
Inkl. aller benötigten Befestigungsmaterialien.

Garderobe wie in Pos. 01.1 beschrieben, jedoch bestehend aus

1 x Modul aus 5 Garderobeneinheiten

= 5 Garderobeneinheiten gesamt

Anzahl Garderobenstäbe h = 60cm : 1
Anzahl Garderobenstäbe h = 70cm : 2
Anzahl Garderobenstäbe h = 80cm : 2

2 x Ausführung einer Abschlusseinheit mit Gehrungsstoß

Ort: Flur 1 0.25. An Wand zu 0.04/0.05/0.16 Rückz. Therap. Lagerr. Erste H.

Gesamtlänge Garderobe ca. 1,17m

Gemäß anliegender Zeichnung 06.06.2.4.1
Menge: 1,000 psch

**01.3 Garderobe 6 Einheiten Korpus mit Garderobenstäben**
*** Pauschalposition
Herstellung, Lieferung  und Montage linearer Garderoben im Erdgeschoss, Flur 1 0.25.
Inkl. aller benötigten Befestigungsmaterialien.

Garderobe wie in Pos. 01.1 beschrieben, jedoch bestehend aus

1 x Modul aus 6 Garderobeneinheiten

= 6 Garderobeneinheiten gesamt

Anzahl Garderobenstäbe h = 60cm : 2
Anzahl Garderobenstäbe h = 70cm : 2
Anzahl Garderobenstäbe h = 80cm : 2

2 x Ausführung einer Abschlusseinheit mit Gehrungsstoß

Ort: Flur 1 0.25. An Wand zu 0.21 B. WC/Pflege

Gesamtlänge Garderobe ca. 1,40m

Gemäß anliegender Zeichnung 06.06.2.4.1
Menge: 1,000 psch

**01.4 Garderobe 8 Einheiten Korpus mit Garderobenstäben**
*** Pauschalposition
Herstellung, Lieferung  und Montage linearer Garderoben im Erdgeschoss, Flur 1 0.25.
Inkl. aller benötigten Befestigungsmaterialien.

Garderobe wie in Pos. 01.1 beschrieben, jedoch bestehend aus

Z.B. 1 x Modul aus 3 Garderobeneinheiten
und 1 x Modul aus 5 Garderobeneinheiten

= 8 Garderobeneinheiten gesamt

Anzahl Garderobenstäbe h = 60cm : 2
Anzahl Garderobenstäbe h = 70cm : 3
Anzahl Garderobenstäbe h = 80cm : 3

2 x Ausführung einer Abschlusseinheit mit Gehrungsstoß

Keine doppelten Seitenwände am Übergang zwischen den Modulen
1 x Stoßausführung

Ort: Flur 1 0.25. An Wand zu 0.18a1 WC J

Gesamtlänge Garderobe ca. 1,86m

Gemäß anliegender Zeichnung 06.06.2.4.1
Menge: 1,000 psch

**01.5 Garderobe 25 Einheiten Korpus mit Garderobenstäben**
*** Pauschalposition
Herstellung, Lieferung  und Montage linearer Garderoben im Erdgeschoss, Flur 1 0.25.
Inkl. aller benötigten Befestigungsmaterialien.

Garderobe wie in Pos. 01.1 beschrieben, jedoch bestehend aus

Z.B. 1 x Modul aus 3 Garderobeneinheiten
und 2 x Modul aus 5 Garderobeneinheiten
und 2 x Modul aus 6 Garderobeneinheiten

= 25 Garderobeneinheiten gesamt

Anzahl Garderobenstäbe h = 60cm : 8
Anzahl Garderobenstäbe h = 70cm : 8
Anzahl Garderobenstäbe h = 80cm : 9

2 x Ausführung einer Abschlusseinheit mit Gehrungsstoß

Keine doppelten Seitenwände am Übergang zwischen den Modulen
4 x Stoßausführung

Ort: Flur 1 0.25. An Wand zu 0.06 Schülerbücherei

Gesamtlänge Garderobe ca. 5,77m

Gemäß anliegender Zeichnung 06.06.2.4.1
Menge: 1,000 psch

**01.6 Garderobe 36 Einheiten Korpus mit Garderobenstäben**
*** Pauschalposition
Herstellung, Lieferung  und Montage linearer Garderoben im Erdgeschoss, Flur 1 0.25.
Inkl. aller benötigten Befestigungsmaterialien.

Garderobe wie in Pos. 01.1 beschrieben, jedoch bestehend aus

Z.B. 6 x Modul aus 6 Garderobeneinheiten

= 36 Garderobeneinheiten gesamt

Anzahl Garderobenstäbe h = 60cm : 12
Anzahl Garderobenstäbe h = 70cm : 12
Anzahl Garderobenstäbe h = 80cm : 12

Die Garderobeneinheiten werden mit den Rückseiten zueinander zusammengestellt.

4 x Ausführung einer Abschlusseinheit mit Gehrungsstoß

Keine doppelten Seitenwände am Übergang zwischen den Modulen
4 x Stoßausführung

Ort: Flur 1 0.25. Freistehend im Fur.

Gesamtlänge Garderobe ca. je. 4,16m

Gemäß anliegender Zeichnung 06.06.2.4.1
Menge: 1,000 psch

**01.7 Garderobe 27 Einheiten Korpus mit Garderobenstäben mit Eckmodul**
*** Pauschalposition
Herstellung, Lieferung  und Montage linearer Garderoben im Erdgeschoss, Flur 1 0.25.
Inkl. aller benötigten Befestigungsmaterialien.

Garderobe wie in Pos. 01.1 beschrieben, jedoch bestehend aus

Z.B. 3 x Modul aus 5 Garderobeneinheiten
und 2 x Modul aus 6 Garderobeneinheiten

= 27 Garderobeneinheiten gesamt

Anzahl Garderobenstäbe h = 60cm : 9
Anzahl Garderobenstäbe h = 70cm : 9
Anzahl Garderobenstäbe h = 80cm : 9

2 x Ausführung einer Abschlusseinheit mit Gehrungsstoß

Inkl. 1 Eckmodul b x t ca. 40 x 40cm, inkl. ggf. erforderlicher Verstärkung, Eckmodul bündig an 2 Seiten mit den o.g. Garderobeneinheiten verbunden

Keine doppelten Seitenwände am Übergang zwischen den Modulen
5 x Stoßausführung

Ort: Flur 1 0.25. An Wand zu 0.19b1 WC M

Gesamtlänge Garderobe ca. 2,93 + 4,08m

Gemäß anliegender Zeichnung 06.06.2.4.1
Menge: 1,000 psch

**01.8 Dauerelastische Versiegelung**
Herstellung einer transparenten dauerelastischen Anschlussversiegelung als Acrylversiegelung zwischen Korpus und Wand.

Gemäß Zeichnung 06.06.2.4.1
Menge: 17,120 m

**01.9 Ausschnitt Fußleiste**
Aussparung in der Rückwand der Garderoben vorsehen, für bauseitige Fußleiste, Aussparung t x h ca. 5mm x 60mm

Gemäß Zeichnung 06.06.2.4.1
Menge: 17,000 m

### Titel 02 Faltladen Ausgabe Mensa

**02.2 Falttür Ausgabe Mensa**
Herstellung, Lieferung und Montage einer stumpf einschlagenden, abschließbaren Falttür, inklusive aller Befestigungsmittel, gem. anliegendem Detail 06.06.2.4.8.

Einbau in Sichtbetonwand.
Abmessungen Rohbauöffnung b x h = 429,5cm x 150cm

Falttür bestehend aus
-Vier identisch großen Elementen je b x h x t ca. 104 x 140x 4cm aus Röhrenspanplatte (15kg/qm) mit einer beidseitigen HPL-Beschichtung und Einleimer an den Schnittkanten.
Stabile Ausführung
HPL-Beschichtung und Einleimer in Standardfarbton nach Wahl des AG.
- Blockzarge mit Schattenfuge, umlaufende Multiplexplatte mit Verstärkung, HPL beschichtet, oben und an den beiden Seiten in der Laibung, unten als Leiste
Abmessungen an den Seiten h x t x b ca. 145 x 26 x 4cm
Abmessungen oben b x t x h ca. 427,5 x 26 x 4cm
Unterer Abschluss durch ein Rechteckprofil ca. 4 x 4cm, Material wie Zarge oben und seitlich.
HPL-Beschichtung und Einleimer in Standardfarbton nach Wahl des AG.

Zu beiden Seiten der Mensaausgabe soll der Faltladen mit jeweils zwei Elementen nach links und zwei Elementen nach rechts aufgeklappt werden können. Die Elemente werden mittels "unsichtbarer" Scharniere miteinander befestigt und sind auf der Mensaseite zu montieren.
Jeder "Flügel" ist in zwei Elemente geteilt und soll über verdeckt liegende Bänder um 180° faltbar sein. Die Öffnungsweite der Flügel beträgt ebenso 180°. Auch die Hauptflügelscharniere sind verdeckt auszuführen.

Der Faltladen ist mit einer Arretierung im geöffneten sowie im geschlossenem Zustand auszustatten, sodass die Elemente starr an der Sichtbetonwand anliegen. Die Arretierung sollte möglichst unscheinbar sein.
Elementbefestigung bei geöffnetem Zustand durch Magnethalterung aus Edelstahl.
Bei Montage ist auf die mensaseitige Sichtbetonwand Acht zu geben.

Die Blockzarge soll nicht sichtbar montiert werden.
Keine sichtbaren Stöße, nur Gehrungen. Ecken auf Gehrung.

Rohbauöffnungen sind vor Fertigung aufzumessen und die Planung ist daran anzupassen.

Oberfläche
Oberfläche 0,8 mm HPL Schichtstoff, Farbton: Ähnlich RAL 7022 matt bzw. Standard Farbton nach Wahl des AG,

Kanten
Kanten r>2mm

Bänder
Türbänder als dreidimensional verstellbare Objektbänder, Edelstahl, verdeckt liegend, einschl. Tragzapfen 12 x 60 mm und Stiftsicherung. Für ca. 100kg Türgewicht bei zwei Türbändern

Magnetischer Türstopper/Offenhaltung
Magnethalterung Edelstahl, Magnetplatte in Faltelement flächenbündig integriert

Schloss
Schloss mit oberem Anschlag, aus Edelstahl, von der Küche abschließbar

Einbauort: Erdgeschoss
Speiseraum 0.14, Essensausgabe

Gemäß Zeichnung 06.06.2.4.8.
Menge: 1,000 St

### Titel 03 Einbauschränke Quellluftwände

*Hinweis: Hinweis - Lufttechnische Anlagen*
Die lufttechnischen Anlagen werden zum Zeitpunkt der Montage der hier ausgeschriebenen Leistungen schon montiert sein. An diese Installationen ist - besonders im Bereich der Quelluftwände - maßgenau anzuarbeiten. Ein Mehraufwand aus diesem Umstand ist in die Einheitspreise mit einzukalkulieren.

**03.1 Einbauschrank Quelluftwand AUR 1.31**
Schrankwand AUR 1.31 (OG 01) gem. der anliegender Planung 06.06.2.4.2 fertigen, liefern und aufstellen, inkl. aller nötigen Passblenden, Zuschnitte und Befestigungsmaterial sowie Zulagen für Kleinteiligkeit oder Erschwernisse.

Schrankwand Quellluftschrank
Bestehend aus:
- 5x geschlossenen Schrankelementen für die LTA mit Türen, 2x geschlossenen Schrankelementen mit Türen und verstellebaren Einlegeböden, 3x offenen Regalelementen, 4x Offene Regale für Luftauslässe der LTA, 2x Schränke mit Klappfront, 1x Waschbeckennische und 6x festen Oberschrankblenden
- ges. b/h/t ca. 6250 x 3100 x 420 mm

1x Schrankwand, 6250 mm breit, bestehend aus

- 5x Schrank (b x h x t ca. 400 x 2260 x 420 mm) mit 5 x Flügeltür (b x h ca. 400 x 1841 mm), alle Seiten mit HPL, Kanten wie Flächen. Je Flügeltür ist eine runde Zylinderrosette mit Drehknopf auf ca. 1050mm OKFF vorzusehen zur Bedienung der Schranktüren.

- 2x Schrank (b x h x t ca. 480 x 2260 x 420 mm) mit 2 x Flügeltür (b x h ca. 480 x 1841 mm) und 2x
Einlegeböden je Element, höhenverstellbar, alle Seiten mit HPL, Kanten wie Flächen. Je Flügeltür ist eine runde Zylinderrosette mit Drehknopf auf ca. 1050mm OKFF vorzusehen zur Bedienung der Schranktüren.

- 1x offenes Regal (b x h x t ca. 480 x 1841 x 420 mm) mit 4x höhenverstellbaren Einlegeböden je Element, alle Seiten mit HPL, Kanten wie Flächen: 2x Seitenwände + 1x Deckelplatte + 1x Bodenplatte + 1x Rückwand + 4x Einlegeböden

- 1x offenes Regal (b x h x t ca. 960 x 1841 x 420 mm) mit 2x höhenverstellbaren Einlegeböden je Element, alle Seiten mit HPL, Kanten wie Flächen: 2x Seitenwände + 1x Deckelplatte + 1x Bodenplatte + 1x Rückwand + 2x Einlegeböden
Inkl. ggf. erforderlicher Verstärkung für Nutzung als Sitznische.

- 1x offenes Regal (b x h x t ca. 700 x 1841 x 420 mm) mit 2x höhenverstellbaren Einlegeböden je Element, alle Seiten mit HPL, Kanten wie Flächen: 2x Seitenwände + 1x Deckelplatte + 1x Bodenplatte + 1x Rückwand + 2x Einlegeböden
Inkl. ggf. erforderlicher Verstärkung für Nutzung als Sitznische.

1x Offenes Regal für Luftauslässe der LTA (b x h x t ca. 1760 x 420 x 420 mm) mit Zuschnitt im Bereich der LTA (d ca. 300mm), mit 1x im Gefälle eingebautem Einlegeboden je Element, mit 1x äußerem Blendrahmen mit Öffnung (b x h ca. 1760 x 420 mm), Blendrahmen (b seitlich und oben ca. 45mm, b unten ca. 75mm), Öffnung (b x h ca. 1670 x 300mm), alle Seiten mit HPL, Kanten wie Flächen: 2x Seitenwände + 1x Einlegeboden + 1x Blendrahmen

3x Offenes Regal für Luftauslässe der LTA (b x h x t ca. 880 x 420 x 420 mm) mit Zuschnitt im Bereich der LTA (d ca. 300mm), mit 1x im Gefälle eingebautem Einlegeboden je Element, mit 1x äußerem Blendrahmen mit Öffnung (b x h ca. 880 x 420 mm), Blendrahmen (b seitlich und oben ca. 45mm, b unten ca. 75mm), Öffnung (b x h ca. 790 x 300mm), alle Seiten mit HPL, Kanten wie Flächen: 2x Seitenwände + 1x Einlegeboden + 1x Blendrahmen

- 1x Schrank (b x h x t ca. 720 x 420 x 420 mm) mit 1 x Klappfront (b x h ca. 720 x 344 mm), alle Seiten mit HPL, Kanten wie Flächen. Je Klappfront ist mittig "Push-to-open" vorzusehen, zur Bedienung der Schrankklappe.Inkl. feste Spockelblende b x h ca. 720mm x 75mm.

- 1x Schrank (b x h x t ca. 990 x 420 x 420 mm) mit 1 x Klappfront (b x h ca. 990 x 344 mm), alle Seiten mit HPL, Kanten wie Flächen. Je Klappfront ist mittig "Push-to-open" vorzusehen, zur Bedienung der Schrankklappe. Inkl. feste Spockelblende b x h ca. 990mm x 75mm.

- 1x zurückspringende Waschbecken- Nische (b x h ca. 990 x 1841 mm, alle weiteren Maße siehe Zeichnung), Rückwand in HPL, feuchtraumgeeignet, restliche Seiten ebenfalls mit HPL, Kanten wie Flächen: 2x Seitenwände + 1x Deckelplatte + 1x Bodenplatte, inkl. verdeckter Befestigung auf bauseitiger Trockenbau- UK, als Rückwand für bauseitig zu montierendem Waschbecken, inkl. zurückspringendem Ausschnitt ca. 500 x 600mm zur Montage des zu liefernden Spiegels ca. 500 x 600mm aus Spiegelglas, flächenbündig, inkl. umlaufender Versiegelung gem. Planung.

Türbeschläge für aufschlagende Drehtüren, im geschlossenen Zustand sind die Türbeschläge verdeckt und von aussen nicht sichtbar, Türbeschläge als Topfschanier, Öffnungswinkel bis 110° (z.B. von Hettich o. glw.). Ausführung der Türbeschläge mit integriertem Dämpfungssystem. Ausführung der Klappfronten zusätzlich mit Push-Funktion.

1 x feste Oberblende inkl. UK
- b x h ca. 990 x 840 mm

1 x feste Oberblende inkl. UK
- b x h ca. 1760 x 840 mm

3 x feste Oberblende inkl. UK
- b x h ca. 880 x 840 mm

1 x feste Oberblende inkl. UK
- b x h ca. 720 x 840 mm

Oberflächen und Kanten des gesamten Möbels beidseitig aus HPL, Kanten wie Flächen. Dicke ca. 0,8mm
Standard Farbton nach Wahl des AG. Wird noch final bemustert.

Auch Einlegeböden, die bei geschlossener Tür nicht sichtbar sind, mit HPL (Farbton nach Wahl des AG). Auch Schrankkorpus innen, der bei geschlossener Tür nicht sichtbar ist, mit HPL (Farbton nach Wahl des AG).

Inkl. 4 Stk. Sockelverstellfuß pro Schrank-/ Regalelement, zum Schrauben aus Kunststoff -, Bauhöhe: ca. 55 mm.

Inkl. 2x seitlicher Blendwand mit UK zur Führung von TGA Leitungen (gemäß Zeichnung) über die Gesamttiefe der Schrankwand, Wandstärke insgesamt ca. 70mm.

Inkl. 3 Stk. Aussparung an seitlichen Blenden für Lichtschalter in der türnahen Blendwand. Inkl. Führung der ELT-Leitungen bis zur Aussparung.

Inkl. Anpassung an Trockenbauwand im Waschbeckennischenbereich.

Alle Türen abschließbar, inkl. Schließzylinder.
Die Klappen sind mit "Push-to-open" auszustatten.

Verdeckte Befestigung an Trockenbauwand/ Stahlbeton, sowie seitlicher und oberer dauerelastischer Versiegelung an die Anschlussbauteile als Acrylversiegelung.

Ausführung gemäß Zeichnung 06.06.2.4.2
Menge: 1,000 Stk

**03.2 Einbauschrank Quelluftwand AUR 1.32**
Schrankwand AUR 1.32 (OG 01) wie in Position zu AUR 1:31 beschrieben- nur mit anderen Abmessungen - gem. der anliegender Planung 06.06.2.4.3 fertigen, liefern und aufstellen, inkl. aller nötigen Passblenden, Zuschnitte und Befestigungsmaterial sowie Zulagen für Kleinteiligkeit oder Erschwernisse.

Schrankwand Quellluftschrank
Bestehend aus:
- 5x geschlossenen Schrankelementen für die LTA mit Türen, 2x geschlossenen Schrankelementen mit Türen und verstellebaren Einlegeböden, 3x offenen Regalelementen, 4x Offene Regale für Luftauslässe der LTA, 2x Schränke mit Klappfront, 1x Waschbeckennische und 6x festen Oberschrankblenden

Abmessungen wie in AUR 1.31, jedoch:

Gesamtgröße Schrankwand:
- ges. b/h/t ca. 6290 x 3100 x 420 mm
(anstatt ges. b/h/t ca. 6250 x 3100 x 420 mm)

- 1x offenes Regal mit 2 Einlegeböden
b x h x t ca. 740 x 1841 x 420 mm
(anstatt b x h x t ca. 700 x 1841 x 420 mm)

Ausführung gemäß Zeichnung 06.06.2.4.3
Menge: 1,000 Stk

**03.3 Einbauschrank Quelluftwand AUR 1.33**
Schrankwand AUR 1.33 (OG 01) wie in Position zu AUR 1:31 beschrieben- mit nachfolgenden Abweichungen - gem. der anliegender Planung 06.06.2.4.4 fertigen, liefern und aufstellen, inkl. aller nötigen Passblenden, Zuschnitte und Befestigungsmaterial sowie Zulagen für Kleinteiligkeit oder Erschwernisse.

Schrankwand Quellluftschrank
Bestehend aus:
- 5x geschlossenen Schrankelementen für die LTA mit Türen, 1x geschlossenes Schrankelement mit Türen und verstellebaren Einlegeböden, 3x offenen Regalelementen, 4x Offene Regale für Luftauslässe der LTA, 3x Schränke mit Klappfront, 1x Waschbeckennische, 6x festen Oberschrankblenden und
und 1x Sitznische am Innenfenster

Abmessungen wie in AUR 1.31, jedoch:

Gesamtgröße Schrankwand:
- ges. b/h/t ca. 6990 x 3100 x 420 mm
(anstatt ges. b/h/t ca. 6250 x 3100 x 420 mm)

-1x offenes Regal b x h x t ca. 480 x 1841 x 420 mm mit 4x Einlegeböden zusätzlich
(anstatt 1x geschlossenes Schrankelement b x h x t ca. 480 x 2260 x 420 mm)

- 1x offener Regalrahmen (b x h x t ca. 1460 x 1841 x 420 mm),
passend zur Sichtbetonlaibung des innenliegenden Fensters,
alle Seiten mit HPL, Kanten wie Flächen: 2x Seitenwände,
oberer Abschluss mit Deckelplatte hohl,
Blende b x h ca. 1460 x 100mm
unterer Abschluss mit Bodenplatte hohl,
Blende b x h ca. 1460 x 80mm
Inkl. ggf. erforderlicher Verstärkung für Nutzung als Sitznische.
(anstatt 1x offenes Regal b x h x t ca. 700 x 1841 x 420 mm mit 2x Einlegeböden)

- 1 Schrank b x h x t ca. 1460 x 420 x 420 mm mit mittlerer Trennwand und 2 Klappfronten ca. 730 x 420 x 420 mm
(anstatt 1x Schrank b x h x t ca. 720 x 420 x 420 mm mit Klappfront)

- 1 x feste Oberblende inkl. UK b x h ca. 1460 x 840 mm
(anstatt 1 x feste Oberblende inkl. UK b x h ca. 720 x 840 mm)

Ausführung gemäß Zeichnung 06.06.2.4.4
Menge: 1,000 Stk

**03.4 Einbauschrank Quelluftwand AUR 1.34**
Schrankwand AUR 1.34 (OG 01) wie in Position zu AUR 1:31 beschrieben- mit nachfolgenden Abweichungen - gem. der anliegender Planung 06.06.2.4.5 fertigen, liefern und aufstellen, inkl. aller nötigen Passblenden, Zuschnitte und Befestigungsmaterial sowie Zulagen für Kleinteiligkeit oder Erschwernisse.

Schrankwand Quellluftschrank
Bestehend aus:
- 5x geschlossenen Schrankelementen für die LTA mit Türen, 3x geschlossenen Schrankelementen mit Türen und verstellebaren Einlegeböden, 3x offenen Regalelementen, 5x Offene Regale für Luftauslässe der LTA, 2x Schränke mit Klappfront, 1x Waschbeckennische und 7x festen Oberschrankblenden

Abmessungen wie in AUR 1.31, jedoch:

Gesamtgröße Schrankwand:
- ges. b/h/t ca. 6320 x 3100 x 420 mm
(anstatt ges. b/h/t ca. 6250 x 3100 x 420 mm)

- 1x geschlossenes Schrankelement b x h x t ca. 480 x 2260 x 420 mm zusätzlich
& 1x offenes Regal mit 4 Einlegeböden b x h x t ca. 480 x 1841 x 420 mm zusätzlich
(anstatt 1x offenes Regal mit 2 Einlegeböden b x h x t ca. 960 x 1841 x 420 mm)

- 1x offenes Regal mit 2 Einlegeböden
b x h x t ca. 770 x 1841 x 420 mm
(anstatt b x h x t ca. 700 x 1841 x 420 mm)

- 2x Offenes Regal für Luftauslässe der LTA b x h x t ca. 880 x 420 x 420 mm
(anstatt 1x Off. Regal f. L.: b x h x t ca. 1760 x 420 x 420 mm)

- 2 x feste Oberblende inkl. UK b x h ca. 880 x 840 mm
(anstatt 1 x feste Oberblende inkl. UK b x h ca. 1760 x 840 mm)

Ausführung gemäß Zeichnung 06.06.2.4.5
Menge: 1,000 Stk

### Titel 04 Einbau Teeküche

**04.1 Einbau Teeküche 1.41**
Einbauküche gem. Vorbemerkung und anliegender
Grundriss-/Ansichtszeichnung des Architekten komplett liefern
und funktionsfertig einbauen.
Alle Oberflächen sind den Vorbemerkungen zu entnehmen.

Bestehend aus:

Ausstattung

1x Geschirrspülmaschine, vollintegriert

1x Kühlschrank, vollintegriert

1x Induktionsfeld

1x Dunstabzugshaube über Umluft

1x Einbauspüle
Abmessungen: Durchmesser ca.40 cm
inkl. Geschirrablage

1x Mülleimer unter Einbauspüle mit Mülltrennsystem

1x Arbeitsplatte

Einbauschränke

3x Obeschrank mit Drehtür, 2 Regalböden
B/H/T 60/140/30 cm
davon 1x mit Einbau Dunstabzugshaube

1x Schrank mit 2 Drehtüren, 2 Regalböden
B/H/T 60/ 2,90/ 60cm mit Kühlschrank Einbau
Obere Drehtür B/H 60/90cm
Untere Drehtür B/H 60/57cm
inkl. Verkleidung für Kühlschranktür B/H 60/134cm
zusätzlich ca. 8,5 cm seitliche Passleiste anschließend an Schrank.

1x Schrank mit 2 Drehtüren, 5 Regalböden
B/H/T 60/ 2,90/ 60
Obere Drehtür B/H 60/140cm
Untere Drehtür B/H 60/90cm
zusätzlich ca. 8,5 cm seitliche Passleiste anschließend an Schrank.

1x Unterschrank für Spülmaschinen-Einbau inkl. Verkleidung
B/H/T 60/ ca. 75/ 60cm

1x Unterschrank mit Drehtür für Einbau des Spülbeckens und Abfall Auszug und Ablage
B/H/T 60/ ca.75/ 60cm

1x Unterschrank mit 3 Schubladen,
B/H/T 60/ ca.75/ 60cm

3x Einbau Spotlight-LED Leuchten zentral unter Oberschränken
Verkabelung der Leuchten nicht sichtbar bis Installationshohlraum AHD zur Übergabe an Gerwerk ELT

1x Obere Verkleidung/Abschluss horizontal
B/T 184/32cm, mit oberer Blende verbunden, auf Gehrung

Durchlaufende Blende oben H/L 73/ca. 320cm
(Blende bis UK Rohdecke führen)
Durchlaufende Blende unten H/L 9/ca. 320cm

Ausführungsort: OG1, 1.41 Teeküche

siehe anliegende Zeichnung 06.06.2.4.6

Angebotenes Fabrikat/Typ/Art/Gruppe der Küchenzeile falls kein Eigenbau:

'..........................................................'

vom Bieter einzutragen
Menge: 1,000 St

### Titel 05 Sitzbank Bühne

**05.1 Sitzbank Bühne 0.01**
Herstellung, Lieferung und Montage eines Sitzpodestes am Höhenversprung zur Bühne gemäß anliegendem Detail zur mobilen Trennwand 06.06.2.6.5.1
Das Sitzpodest soll nicht sichtbar auf der Stahlbetonbrüstung bzw. am schwimmenden Estrich montiert werden.
Im Fußbodenbereich soll die Sitzbank eben zu OKFF Bühne hergestellt werden.
Robuste, trittfeste Ausführung.
Sitzbank bestehend aus:

3 Sitzflächen, b jeweils ca. 233cm, t = 94cm mit Blende zum Speisesaal, h = 10cm
Gesamtlänge Sitzpodest ca. 700cm

Materialstärke: 3cm
Material: Trägerplatte mit HPL-Beschichtung 0,8mm,
HPL Beschichtung und Umleimer in Standard Farbton nach Wahl des AG.
Kanten abgerundet r > 2mm
Keine sichtbaren Stöße, nur Gehrungen. Ecken auf Gehrung.
Inkl. Unterkonstruktion zum Ausgleich von Unebenheiten/Toleranzen.

Rohbauöffnungen sind vor Fertigung aufzumessen und die Planung ist anzupassen.

Inkl. transaprente dauerelastische Versiegelung an den Rückseiten und den kurzen Seiten der Sitzbank
(89,5cm + 700cm + 89,5cm)
Inkl. aller Befestigungsmittel

Gemäß Zeichnung 06.06.2.6.5.1
Menge: 7,000 m

### Titel 06 Innere Fensterbänke

**06.4 Innenfensterbank B 38cm**
Innenfensterbank aus beschichteter Sperrholzplatte, als L-Profil, Oberfläche aus HPL 0,8 mm, Ähnlich RAL 7022 bzw.
Standard Farbton nach Wahl des AG, der final in einer Bemusterung festgelegt wird.
Ecken abgerundete Kante r > 2mm, seitlicher Anschluss stumpf mit Steckverbindung, Abschlusskanten wie Flächen, auf UK aus zwei Profilhölzern zum Erreichen der richtigen Konstruktionshöhe montieren, Höhe der Profilhölzer ca. 4 cm, Befestigung der Profilhölzer an Beton, inkl. der transparenten dauerelastischen Anschlussversiegelung an angrenzende Bauteile, Fensterbankbreite ca. 38 cm, Ansichtshöhe ca. 10 cm, Dicke der Fensterbank ca. 30 mm.

HPL-Beschichtung pflegeleicht, hohe Kratzfestigkeit, für stark beanspruchte Flächen geeignet.
Hohe Anforderung an die Maßhaltigkeit im Hinblick auf die Schnittstelle mit der Winkelkonstruktion der Heizleitungen.

Trittfeste Ausführung bis 120kg. Ausführung gemäß Zeichnung 06.06.2.4.7

Ort: 1. Obergeschoss,
SW-FA 1.13- 1.15
SW-FA 1.16
NW-FA 1.17 - 1.19
NW-FA 1.21 - 1.23
NW-FA 1.25 - 1.27
SO-FA 1.02 - 1.04
SO-FA 1.06 - 1.09
SO-FA 1.11
Menge: 51,750 m

**06.5 Innenfensterbank B 29cm A1**
Innenfensterbank aus beschichteter Sperrholzplatte, in A1-Qualität (nicht brennbar), Oberfläche aus HPL 0,8 mm, Ähnlich RAL 7022 bzw. Standard Farbton nach Wahl des AG, der final in einer Bemusterung festgelegt wird.
Ecken abgerundete Kante r > 2mm, seitlicher Anschluss stumpf mit Steckverbindung, Abschlusskanten wie Flächen, auf UK aus zwei Profilhölzern zum Erreichen der richtigen Konstruktionshöhe montieren, Höhe der Profilhölzer ca. 4 cm, Befestigung der Profilhölzer an Beton, inkl. der transparenten dauerelastischen Anschlussversiegelung an angrenzende Bauteile, Fensterbankbreite ca. 29 cm, Dicke der Fensterbank ca. 30 mm.

HPL-Beschichtung pflegeleicht, hohe Kratzfestigkeit, für stark beanspruchte Flächen geeignet.

Trittfeste Ausführung bis 120kg. Ausführung gemäß Zeichnung 06.06.2.4.7

Ort: 1. Obergeschoss, SW-FA 1.12
Menge: 2,760 m

**06.6 Innenfensterbank B 29cm**
Innenfensterbank aus beschichteter Sperrholzplatte, als L-Profil, Oberfläche aus HPL 0,8 mm, Ähnlich RAL 7022 bzw.
Standard Farbton nach Wahl des AG, der final in einer Bemusterung festgelegt wird.
Ecken abgerundete Kante r > 2mm, seitlicher Anschluss stumpf mit Steckverbindung, Abschlusskanten wie Flächen, auf UK aus zwei Profilhölzern zum Erreichen der richtigen Konstruktionshöhe montieren, Höhe der Profilhölzer ca. 4 cm, Befestigung der Profilhölzer an Beton,  inkl. der transparenten dauerelastischen Anschlussversiegelung an angrenzende Bauteile, Fensterbankbreite ca. 29 cm, Ansichtshöhe ca. 10 cm, Dicke der Fensterbank ca. 30 mm.

HPL-Beschichtung pflegeleicht, hohe Kratzfestigkeit, für stark beanspruchte Flächen geeignet.

Trittfeste Ausführung bis 120kg. Ausführung gemäß Zeichnung 06.06.2.4.7

Ort: 1. Obergeschoss, SO-FA 1.01
Menge: 2,330 m

**06.7 Innenfensterbank Erweiterung B 14cm**
Innenfensterbank aus beschichteter Sperrholzplatte, als L-Profil, Oberfläche aus HPL 0,8 mm, Ähnlich RAL 7022 bzw.
Standard Farbton nach Wahl des AG, der final in einer Bemusterung festgelegt wird.
Ecken abgerundete Kante r > 2mm, seitlicher Anschluss stumpf mit Steckverbindung, Abschlusskanten wie Flächen,
auf UK aus Winkelkonstruktion der TGA montieren, unsichtbare, freischwebene Befestigung der Fensterbank an Betonwand, inkl. der transparenten dauerelastischen Anschlussversiegelung an angrenzende Bauteile, Fensterbankbreite ca. 14 cm, Ansichtsbreite ca. 10 cm, Dicke der Fensterbank ca. 30 mm,
Als Erweiterung der Fensterbänke bis zum Wandende.

HPL-Beschichtung pflegeleicht, hohe Kratzfestigkeit, für stark beanspruchte Flächen geeignet.
Hohe Anforderung an die Maßhaltigkeit im Hinblick auf die Schnittstelle mit der Winkelkonstruktion der Heizleitungen.

Trittfeste Ausführung bis 120kg. Ausführung gemäß Zeichnung 06.06.2.4.7

Ort: 1. Obergeschoss,
Menge: 7,410 m

**06.8 Schutzvlies Fensterbankabdeckung**
Schutzvlies zur Fensterbankabdeckung
Inkl. Zuschneiden, Auflegen, Befestigen (rückstandsfrei entfernbar), Abnehmen und Entsorgen nach Ende der Baumaßnahme

Abrechnung je Meter Fensterbank
Menge: 64,250 m

### Titel 07 Handläufe Edelstahl

**07.1 Handlauf Edelstahl D 40mm TRH 1**
Handlauf, für Treppe, im Innenbereich, gerader Lauf, gegenläufig (U-Treppe), 2-läufig, mit einem Podest,
Handlauf aus nichtrostendem Stahl, gebürstet, rund, Handlaufdurchmesser 40 mm, mit Konsolen befestigen, seitlich an der Wand, Befestigungsuntergrund Beton, Ausführung gemäß Zeichnung.

Ort: TRH 1
Menge: 22,770 m

**07.2 Handlauf Edelstahl D 40mm TRH 2**
Handlauf, für Treppe, im Innenbereich, gerader Lauf, gegenläufig (U-Treppe), 3-läufig, mit 2 Podesten,
Handlauf aus nichtrostendem Stahl, gebürstet, rund, Handlaufdurchmesser 40 mm, mit Konsolen befestigen, seitlich an der Wand, Befestigungsuntergrund Beton, Ausführung gemäß Zeichnung.

Ort: TRH 2
Menge: 45,480 m

**07.3 Handlauf Edelstahl D 40mm Rampe**
Handlauf, für Rampe, im Innenbereich, gerade,
Handlauf aus nichtrostendem Stahl, gebürstet, rund, Handlaufdurchmesser 40 mm, mit Konsolen befestigen, seitlich an der Wand, Befestigungsuntergrund Beton, Ausführung gemäß Zeichnung.

Ort: Rampe 0.27
Menge: 4,650 m

### Titel 08 Beschilderung

**08.1 Raumkennzeichnungsschilder**
Türschilder aus ca. 0,5mm gebürstete V2A Edelstahl C-Profil Grundplatte mit austauschbarer Abdeckscheibe aus 4mm entspiegelten Acrylglas, Vandalismus und Diebstahlgeschützt.
Oberflächen resistent gegen Desinfektionsmittel.
Grundplatte mit Lochstanzungen für nicht sichtbare Befestigung auf Schtbetonoberflächen mit Hinterlegscheiben zur Ausbildung einer Fuge zwischen Wand und Beschilderung
Beschriftung des Schrifträgers aus Papier nach Angabe des Bauherrn, Licht-und UV beständig
Schriftfarbe: schwarz
Symbole: schwarz

Abmessung 150/150/5mm

Vor Ausführung ist ein Muster vorzulegen.
In den Kosten ist die Erstmontage und Erstbeschriftung einzurechnen.
Es ist derselbe Hersteller für die Raumschilder wie für die Fluchtwegschilder anzubieten.

Angebotenes Fabrikat: '...............................................'
  (vom Bieter einzutragen)

Angebotener Typ: '...............................................'
  (vom Bieter einzutragen)
Menge: 60,000 St

**08.2 Raumschilder für Fluchtwegpläne**
Raumschilder aus ca. 0,8mm gebürstete V2A Edelstahl C-Profil Grundplatte mit austauschbarer Abdeckscheibe aus 4mm entspiegelten Acrylglas, Vandalismus und Diebstahlgeschützt.
Oberflächen resistent gegen Desinfektionsmittel.
Grundplatte mit Lochstanzungen für nicht sichtbare Befestigung auf Schtbetonoberflächen
mit Hinterlegscheiben zur Ausbildung einer Fuge zwischen Wand und Beschilderung
Fluchtwegpläne werden für Erstmontag zur Verfügung gestellt.
Abmessung 420x297x5,6mm DIN A3 Querformat

Vor Ausführung ist ein Muster vorzulegen.
In den Kosten ist die Erstmontage einzurechnen.
Es ist derselbe Hersteller für die Raumschilder wie für die Fluchtwegschilder anzubieten.

Angebotenes Fabrikat: '...............................................'
  (vom Bieter einzutragen)

Angebotener Typ: '...............................................'
  (vom Bieter einzutragen)
Menge: 10,000 St

**08.3 Hebesauger**
Hebesauger zum Austausch der Einleger
Menge: 6,000 St

### Titel 09 Stundenlohnarbeiten

*Hinweis: Stundenlohnarbeiten*
Vorbemerkungen Stundenlohnarbeiten

Zusätzlich anfallende Arbeiten werden direkt nach Aufwand vergütet.

Der AN muss auf den Stundenzetteln neben den üblichen Daten und Personenangaben - folgendes deutlich lesbar aufführen:

- Veranlassung für die betreffende Arbeit (ggf. Auftragsdaten)
- Genaue Ortsbeschreibung der Arbeit (z. B. Geschoss, Raum-Nr., Achsen etc.)
- Beschreibung der ausgeführten Arbeit
- genaue Bezeichnung des (dabei) verarbeiteten/verbrauchten Materials.

Soweit nicht im Einzelfall der Einsatz einer bestimmten Mitarbeiterqualifikation vereinbart ist, wird im Anerkennungsfall nur die Tarifgruppe vergütet, die den Anforderungen der Arbeit entspricht;
unabhängig davon, ob die Arbeit tatsächlich von einer höheren Tarifgruppe ausgeführt wurde.

Der Einsatz von Werkzeugen und Montagehilfen wird nicht gesondert vergütet. Für bauaufsichtliches Personal (Bauführer, Polier usw.) erfolgt, wenn nicht besonders angeordnet, keine Vergütung.

Die Stundenverrechnungssätze enthalten:

- die Lohn- u. Gehaltskosten einschl. vermögenswirksamer Leistungen;
- die tariflichen und übertariflichen Zuschläge;
- die Lohn- und Gehaltsnebenkosten;
- Gemeinkosten, Wagnis und Gewinn;
- Wegezeitvergütung und Fahrgelderstattung.

Tagelohnstunden und Leistungen nach VOB/B § 2 (8) 2 sind vor der Ausführung anzumelden und dürfen nur auf Anweisung der Bauleitung ausgeführt werden. Über die Stundenlohnarbeiten hat der AN arbeitstäglich geführte Stundenzettel in regelmäßigen kurzen Abständen, spätestens innerhalb von drei Tagen, mit Materialnachweis 2-fach bei der Objektüberwachung zur Unterschrift und Anerkennung sowie durchschriftlich bei der Projektleitung (nach Absprache mit dem Auftraggeber) per Fax/Mail einzureichen.
Die anerkannten Stundenzettel sind der Abrechnung beizufügen, nicht unterschriebene und nicht innerhalb von drei Tagen eingereichte Stundenzettel werden später nicht anerkannt.

**09.1 Stunden eines Facharbeiters**
Stunden eines Facharbeiters zum Nachweis.
Menge: 5,000 h

**09.2 Stunden einer Hilfskraft**
Stunden einer Hilfskraft zum Nachweis. Werden keine Hilfskräfte beschäftigt, ist hier der Facharbeiterlohn anzubieten.
Menge: 5,000 h
